# Muster-Leistungsbeschreibung
Leistungsbeschreibung (GAEB 90, DA81)
Währung: EUR

## Quellminderung und Steinfestigung
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise Regelwerke WTA

Bei der Ausführung der Arbeiten sind insbesondere
 die Regelwerke der WTA (Wissenschaftlich-Technische
 Arbeitsgemeinschaft für Bauwerkserhaltung und
 Denkmalpflege e.V.) zu beachten, z.B.:
 3-5 "Natursteinrestaurierung nach WTA: Reinigung"
 3-17 "Hydrophobierende Imprägnierung von
mineralischen Baustoffen"
 4-3 "Instandsetzen von Mauerwerk -
Standsicherheit/Tragfähigkeit"
 4-5 "Beurteilung von Mauerwerk - Mauerwerksdiagnostik"
2-9 "Sanierputzsysteme"
2-4 "Beurteilung und Instandsetzung gerissener Putze an
Fassaden"
2-7 "Kalkputz in der Denkmalpflege"

### Titel 00002 Quellminderung und Steinfestigung

**00002.0001 Imprägnieren von tonmineralhaltigen Baustoffen zur Quellminderung**
Imprägnieren von porösen, saugfähigen,
mineralischen Baustoffen mit tonig, mineralischem
Gefüge und mäßigen bis hohen Quellmaß mit einem
wässrigen Schutzstoff gegen hygrisches Quellen.

Das zur Anwendung zu gelangende Produkt verhindert
durch Ionenaustausch innerhalb der Quellzentren
des Gesteins (Tonmineralien) den Aufbau von
Hydrathüllen in den Tonmineralien.

Produkt: Remmers Antihygro
oder glw.

Eigenschaften:
Reduktion des hygrischen Quellmaßes
Reduktion der Quellgeschwindigkeit
Nicht hydrophobierend
Keine Festigkeitserhöhung

Produktkenndaten:
Dichte (20 °C) ca. 1,0 g/cm³
Wirkstoffgehalt 0,2 Mol/l
Geruch neutral
Farbe farblos

Angebotenes Produkt:______________

Verbrauch:
ca.: 1,5 l/m² Remmers Antihygro <0616>
Bsp.: Schilfsandstein ca.: 1,0 - 4,5 l/m²,
Buntsandstein ca.: 0,3 - 2,5 l/m², Tuffe ca.: 1,0 -
6,0 l/m², Ziegel ca.: 0,2 - 0,3 l/m²
Einheit: m2

*Hinweis*
Hinweise zur Steinfestigung

So vielfältig mineralische Untergründe in
Zusammensetzung,
Gefüge, Porenraum usw. sind, so unterschiedlich
stellen sich
die im Verlauf der Verwitterungsprozesse entstehenden
Verwitterungsprofile dar.
Sinn und Zweck einer Festigungsmaßnahme ist die
Wiederherstellung des ursprünlich homogenen
Festigkeitsverlaufs.
Zur Erreichung dieses Ziels ist es notwendig, dass der
gewählte Steinfestiger
- eine angepasste Gelabscheidungsrate besitzt und dass
er
- in einer angepassten Menge appliziert wird.
Ersteres ist notwendig, um die Festigkeit des
behandelten Untergrundes auf das gewünschte Niveau
(weder zu hoch noch zu tief) anzuheben.
Zweites ist unerlässlich, um die erforderliche
Eindringtiefe
(bis zum "gesunden Kern") zu erreichen.
Da es grundsätzlich nicht möglich ist, einem
mineralischen
Baustoff von außen anzusehen, wie tief und wie
intensiv bzw.
in welcher Form er verwittert ist, ist es unmöglich,
eine
sach- und fachgerechte Festigung ohne die
entsprechenden
Voruntersuchungen durchzuführen.
Das dazu notwendige Versuchsprogramm verläuft in der
Regel
nach diesem Schema:
1. Ermittlung des Verwitterungsprofils
2. Auswahl und Applikation eines als geeignet
erscheinenden
Steinfestigers
3. Nach Ablauf der Reaktionszeit (ca. 4 Wochen):
Überprüfung des resultierenden Festigkeitsprofils

Ggf. kann auch eine Kombinationsbehandlung mit
Steinfestigern unterschiedlicher Gelabscheidungsraten
zielführend sein.

**00002.0002 Partielle Vorfestigung (KSE 100)**
*** Bedarfsposition ohne GB
Partielle Vorfestigung von schwachen Verwitterungen
auf mineralischen Oberflächen mit einem
einkomponentigen Steinfestiger
auf Kieselsäureester (KSE)-Basis
mit geringer Gelabscheidungsrate und
ohne hydrophobierende Zusätze.

Produkt: KSE 100
oder glw.

Eigenschaften:
Gelabscheidungsrate: ca. 10 %
Enthält Speziallösemittel zur Vermeidung
unerwünschter Rückwanderungseffekte während
der Reaktionszeit
Nicht hydrophobierend
Hohe Eindringtiefe
Reaktionszeit mind. 28 Tage

Produktkenndaten im Anlieferungszustand:
Dichte (20 °C) 0,80 g/cm³
Wirkstoffgehalt ca. 20 M.-%
Katalysatorsystem neutral

Die mehrwöchige Reaktionszeit sowie die hierfür
notwendigen klimatischen Bedingungen,
Relative Luftfeuchtigkeit: 50 bis 70 %
Lufttemperatur:  + 10 bis + 25 °C
sind zu berücksichtigen.

Angebotenes Produkt:______________

Verbrauch:
Nach Art und Zustand des Untergrundes sowie
Aufgabenstellung zwischen 0,3 l/m² und mehreren l/m²
Remmers KSE 100 <0719>
Genauen Bedarf an einer ausreichend großen
Probefläche ermitteln.
ermittelter Verbrauch:
______ l/m² Remmers KSE 100 <0719>
Einheit: m2

**00002.0003 Partielle Steinfestigung (KSE 100)**
*** Grundposition ZZ 001.0
Partielle Festigung von schwachen Verwitterungen
auf mineralischen Oberflächen mit einem
einkomponentigen
Steinfestiger auf Kieselsäureester (KSE)-Basis
mit geringer Gelabscheidungsrate und
ohne hydrophobierende Zusätze.

Produkt: KSE 100
oder glw.

Eigenschaften:
Gelabscheidungsrate: ca. 10 %
Enthält Speziallösemittel zur Vermeidung
unerwünschter Rückwanderungseffekte während
der Reaktionszeit
Nicht hydrophobierend
Hohe Eindringtiefe
Reaktionszeit mind. 28 Tage

Produktkenndaten im Anlieferungszustand:
Dichte (20 °C) 0,80 g/cm³
Wirkstoffgehalt ca. 20 M.-%
Katalysatorsystem neutral

Die mehrwöchige Reaktionszeit sowie die hierfür
notwendigen klimatischen Bedingungen,
Relative Luftfeuchtigkeit: 50 bis 70 %
Lufttemperatur:  + 10 bis + 25 °C
sind zu berücksichtigen.

Verbrauch:
Nach Art und Zustand des Untergrundes sowie
Aufgabenstellung zwischen 0,3 l/m² und mehreren l/m²
Remmers KSE 100 <0719>
Genauen Bedarf an einer ausreichend großen
Probefläche ermitteln.
ermittelter Verbrauch:
______ l/m² Remmers KSE 100 <0719>
Einheit: m2

**00002.0004 Partielle Vorfestigung (KSE 300)**
*** Bedarfsposition ohne GB
Partielle strukturelle Vorfestigung von deutlich
verwittertenund aufgelockerten mineralischen
Oberflächen mit einem einkomponentigen,
lösemittelfreien Steinfestiger auf Kieselsäureester
(KSE)-Basis
ohne hydrophobierende Zusätze.

Produkt: KSE 300
oder glw.

Eigenschaften:
Gelabscheidungsrate: ca. 30 %
Nicht hydrophobierend
Hohe Eindringtiefe
Reaktionszeit mind. 28 Tage
Katalysatorsystem neutral

Produktkenndaten im Anlieferungszustand:
Dichte (20 °C) 0,98 g/cm³
Wirkstoffgehalt ca. 99 M.-%

Die mehrwöchige Reaktionszeit sowie die hierfür
notwendigen klimatischen Bedingungen,
Relative Luftfeuchtigkeit: 50 bis 70 %
Lufttemperatur:  + 10 bis + 25 °C
sind zu berücksichtigen.

Angebotenes Produkt:______________

Verbrauch:
Nach Art und Zustand des Untergrundes sowie
Aufgabenstellung zwischen 0,3 l/m² und mehreren l/m²
Remmers KSE 300 <0720>
Genauen Bedarf an einer ausreichend großen
Probefläche ermitteln.
ermittelter Verbrauch:
______ l/m² Remmers KSE 300 <0720>
Einheit: m2

**00002.0005 Partielle Steinfestigung (KSE 300)**
*** Wahlposition ZZ 001.1
Partielle strukturelle Festigung von deutlich
verwitterten und
aufgelockerten mineralischen Oberflächen
mit einem einkomponentigen, lösemittelfreien
Steinfestiger auf Kieselsäureester (KSE)-Basis
ohne hydrophobierende Zusätze.

Produkt: KSE 300
oder glw.

Eigenschaften:
Gelabscheidungsrate: ca. 30 %
Nicht hydrophobierend
Hohe Eindringtiefe
Reaktionszeit mind. 28 Tage
Katalysatorsystem neutral

Produktkenndaten im Anlieferungszustand:
Dichte (20 °C) 0,98 g/cm³
Wirkstoffgehalt ca. 99 M.-%

Die mehrwöchige Reaktionszeit sowie die hierfür
notwendigen klimatischen Bedingungen,
Relative Luftfeuchtigkeit: 50 bis 70 %
Lufttemperatur:  + 10 bis + 25 °C
sind zu berücksichtigen.

Angebotenes Produkt:______________

Verbrauch:
Nach Art und Zustand des Untergrundes sowie
Aufgabenstellung zwischen 0,3 l/m² und mehreren l/m²
Remmers KSE 300 <0720>
Genauen Bedarf an einer ausreichend großen
Probefläche ermitteln.
ermittelter Verbrauch:
______ l/m² Remmers KSE 300 <0720>
Einheit: m2

**00002.0006 Partielle Vorfestigung (KSE 300 E)**
*** Bedarfsposition ohne GB
Partielle strukturelle Vorfestigung von stark porösen
und
stark verwitterten mineralischen Oberflächen
mit einem einkomponentigen, elastifizierten
Steinfestiger
auf Kieselsäureester (KSE)-Basis
ohne hydrophobierende Zusätze.

Produkt: KSE 300 E
oder glw.

Eigenschaften:
Gelabscheidungsrate: ca. 30 %
Nicht hydrophobierend
Hohe Eindringtiefe
Reaktionszeit mind. 28 Tage
Katalysatorsystem neutral

Produktkenndaten im Anlieferungszustand:
Dichte (20 °C) 0,90 g/cm³
Wirkstoffgehalt ca. 50 M.-%

Die mehrwöchige Reaktionszeit sowie die hierfür
notwendigen klimatischen Bedingungen,
Relative Luftfeuchtigkeit: 50 bis 70 %
Lufttemperatur:  + 10 bis + 25 °C
sind zu berücksichtigen.

Angebotenes Produkt:______________

Verbrauch:
Nach Art und Zustand des Untergrundes sowie
Aufgabenstellung zwischen 0,3 l/m² und mehreren l/m²
Remmers KSE 300 E <0714>
Genauen Bedarf an einer ausreichend großen
Probefläche ermitteln.
ermittelter Verbrauch:
______ l/m² Remmers KSE 300 E <0714>
Einheit: m2

**00002.0007 Partielle Steinfestigung (KSE 300 E)**
*** Wahlposition ZZ 001.2
Partielle strukturelle Festigung von stark porösen und

stark verwitterten mineralischen Oberflächen
mit einem einkomponentigen, elastifizierten
Steinfestiger
auf Kieselsäureester (KSE)-Basis
ohne hydrophobierende Zusätze.

Produkt: KSE 300 E
oder glw.

Eigenschaften:
Gelabscheidungsrate: ca. 30 %
Nicht hydrophobierend
Hohe Eindringtiefe
Reaktionszeit mind. 28 Tage
Katalysatorsystem neutral

Produktkenndaten im Anlieferungszustand:
Dichte (20 °C) 0,90 g/cm³
Wirkstoffgehalt ca. 50 M.-%

Die mehrwöchige Reaktionszeit sowie die hierfür
notwendigen klimatischen Bedingungen,
Relative Luftfeuchtigkeit: 50 bis 70 %
Lufttemperatur:  + 10 bis + 25 °C
sind zu berücksichtigen.

Angebotenes Produkt:______________

Verbrauch:
Nach Art und Zustand des Untergrundes sowie
Aufgabenstellung zwischen 0,3 l/m² und mehreren l/m²
Remmers KSE 300 E <0714>
Genauen Bedarf an einer ausreichend großen
Probefläche ermitteln.
ermittelter Verbrauch:
______ l/m² Remmers KSE 300 E <0714>
Einheit: m2
